# OSZ Elbe-Elster - Elsterwerda
Angebotsaufforderung (GAEB DA XML 3.1, DA83)
Projekt: 20_006
Währung: EUR
Vergabeart: Beschränkte Ausschreibung
Erstellt mit: GXML Toolbox V3.13 R20101116, ORCA AVA 2011 - Professional Edition Testversion 18.00.000.15, 25.02.2026

## 0. Allgemeine Vorbemerkungen
0. Allgemeine Vorbemerkungen

Der Landkreis Elbe-Elster beabsichtigt für die Umstrukturierung des OSZ in Elsterwerda die Erweiterung des Standortes in der Berliner Str. 52. Die Maßnahme umfasst mit dem Bauteil 1 den Anbau von allgemeinen Unterrichtsräumen und Fachräumen sowie die Erweiterung der Mensa
Mit dem Bauteil 2 erfolgt die Erweiterung der Sanitärausstattung für die größere Schüler- und Lehreranzahl sowie die barrierefreie Erschließung des Gebäudes durch einen Personenaufzug.

Arbeiten im Bestand erfolgen hauptsächlich in den Erschließungflächen und zur Erfüllung brandschutztechnischer Anforderungen. Die Flure werden größtenteils entkernt, innenliegende Vorbereitungs- und Nebenräume werden zurückgebaut. Darüber hinaus werden  Rauch- und Feuerschutzabschlüsse und der Umbau von Türöffnungen vorgesehen. Die Oberflächen der Wände, Decken und Fußböden der verbleibenden Erschließungsbereiche sowie des Lehrerzimmers werden erneuert.

In den vorhandenen Unterrichtsräumen werden für den nachträglichen Einbau dezentraler Lüftungsgeräte Teilbereiche der Abhangdecken erneuert und umgebaut.

Allgemeine Hinweise zu Vorbemerkungen

Alle sich aus den Vorbemerkungen zum Leistungsverzeichnis ergebenden Maßnahmen und damit in
Verbindung stehenden Aufwendungen sind vom AN in die
Angebotspreise einzukalkulieren.

Allgemeine Hinweise zum Leistungsverzeichnis

Soweit in der Leistungsbeschreibung auf Technische Spezifikationen, z.B. nationale Normen, mit denen
Europäische Normen umgesetzt werden, europäische
technische Zulassungen, gemeinsame technische
Spezifikationen, internationale Normen, Bezug genommen
wird, werden auch ohne den ausdrücklichen Zusatz: oder
gleichwertig, immer gleichwertige Technische
Spezifikationen in Bezug genommen.

Soweit nicht gesondert vermerkt, sind für alle
Positionen die Lieferung und Montage im Einheitspreis
mit einzukalkulieren.

## 1. ZTV Allgemeiner Teil
1. Zusätzliche technische Vertragsbedingungen  (ZTV)
Allgemeiner Teil

1.1 Geltungsbereich, Allgemeines
1.1.1 Diese Vorbemerkungen sind Zusätzliche technische Vertragsbedingungen - ZTV.
1.1.2 Bei Widersprüchen zu den ZTV gelten vorrangig die Angaben im Leistungsverzeichnis. Bei Widersprüchen zwischen dem Leistungsverzeichnis und der bei Auftragsdurchführung maßgeblichen Zeichnung ist nach den Zeichnungen bzw. Plänen zu arbeiten; daraus entstehende Rechte des Auftragnehmers
werden damit nicht eingeschränkt.
Der Besondere Teil dieser ZTV hat Vorrang vor dem Allgemeinen Teil.
1.1.3 Während der Dauer der Bauarbeiten muss der Auftragnehmer die Projektunterlagen einschließlich Leistungsbeschreibung auf der Baustelle zur Einsicht bereit halten.
1.1.4 Werden unter 2.1 des Besonderen Teils - Geltungsbereich - Allgemeine Technische Vertragsbedingungen der VOB/C (DIN 18299 ff.) genannt, so gelten die in diesen aufgeführten DIN bzw. DIN EN ohne besondere Erwähnung als Ausführungsgrundlage, Leistungs- und Gütebestimmung.
1.1.5 Die Bauleistungen sollen den allgemein anerkannten Regeln der Technik entsprechen. Die Anwendung der angegebenen Normen befreit nicht von der
Verantwortung für eigenes Handeln.
Sind bautechnische Regeln einzuhalten, so gilt grundsätzlich die zum Zeitpunkt der Abnahme in Kraft befindliche Vorschrift, sofern diese keinen eigenen späteren Gültigkeitsvermerk trägt. Für die Preisbildung
gelten unabhängig davon die zum Zeitpunkt der Angebotsabgabe gültigen Vorschriften; ein Preisausgleich kann ggf. verlangt werden.
1.1.6 Kurzbezeichnungen in den Ausschreibungstexten und Leistungspositionen entsprechen den in diesen ZTV angegebenen Normen.
1.1.7 Sofern mehrere Teile einer technischen Regel anzuwenden sind, ist in der Regel der Haupttitel zitiert. Werden Teilausgaben zitiert, so ist der zitierte Teil Ausführungsgrundlage. Die Auflistung von Normen erhebt keinen Anspruch auf Vollständigkeit und listet nur geänderte und zusätzliche Technische Regeln zur VOB/C auf.
1.1.8 Erkennt der Bieter, dass Leistungsbeschreibungen unvollständig, nicht eindeutig oder technisch nicht richtig sind, so soll er - ohne befreiende Wirkung für den Ausschreibenden - eine Klärung herbeiführen.
1.1.9 Individuelle Vereinbarungen haben Vorrang und sind an keine Form gebunden, soweit nichts anderes vereinbart ist.
1.1.10 Mit seiner Unterschrift unter sein Angebot erkennt der Auftragnehmer an, dass diese Regelungen Vertragsbestandteil werden.

1.2 Stoffe, Bauteile
1.2.1 Wird im Leistungsverzeichnis vom Bieter die Eintragung des "angebotenen Fabrikats" (gleichbedeutend: Hersteller, Typ, Erzeugnis) verlangt, ist der Bieter grundsätzlich zur Angabe verpflichtet.
Wird in der Leistungsbeschreibung ein Fabrikat mit dem Zusatz "oder gleichwertiger Art" vorgegeben, so ist die Gleichwertigkeit ist als Mindestforderung zu verstehen.

1.3 Ausführung
1.3.1 Der Wortlaut des vom Auftraggeber übergebenen Leistungsverzeichnisses ist verbindlich. Das gilt auch dann, wenn der Auftragnehmer selbst nicht bestätigte Nebenangebote abgibt oder Kurzfassungen verwendet sowie für Eventual- oder Alternativpositionen.
1.3.2 Abfallbeseitigung
Eigenes Restmaterial, Verschnitt, Bruch, Verpackungsmaterial, Strahlmittel und dergleichen sind vom Auftragnehmer kostenlos zu beseitigen. Die einschlägigen allgemeinen und kommunalen Vorschriften
über die Entsorgung von Sonderabfall sind zu beachten.
1.3.3 Gerüste
Werden Gerüste bauseits bereitgestellt, so können sie unter der Voraussetzung der Verkehrssicherheit vom Auftragnehmer auf eigene Gefahr benutzt werden. Müssen vorhandene Schutzvorrichtungen zur Ausführung der
Arbeiten entfernt werden, so sind diese nach Beendigung der Arbeiten vorschriftsgemäß wiederherzustellen.
Für das Aufrechterhalten der Betriebssicherheit ist der jeweilige Nutzer verantwortlich.
1.3.4 Baustelleneinrichtung
Sofern keine gesonderten Positionen ausgeschrieben sind, sind die Kosten für die nicht vom Auftraggeber gestellte Baustelleneinrichtung, wie Vorhalten und Räumen sämtlicher für die Arbeiten nach dem Leistungsverzeichnis erforderlichen Geräte,
Maschinen und Werkzeuge, Aufstellen und Räumen
erforderlicher Absperr- und Sicherungsmaßnahmen
sowie Tagesunterkünfte und Lagerräume, in die Preise einzubeziehen. Die Beleuchtung der Arbeitsplätze ist Bestandteil der Baustelleneinrichtung.
1.3.5 Werden durch Fahrzeuge des Auftragnehmers oder seiner Erfüllungsgehilfen öffentliche Straßen, Wege und Plätze infolge der Bauarbeiten verschmutzt, sind sie unverzüglich im Rahmen der Verkehrssicherung zu
reinigen; diese Arbeit gehört zu den Nebenleistungen.

1.4 Nebenleistungen, Besondere Leistungen, Preisinhalte, Preisbildung
1.4.1 Nach der gewerblichen Verkehrssitte sind unter anderem folgendeLeistungen abgegolten:
- Lieferung der einzubauenden Stoffe und der Hilfsstoffe einschließlich aller Lade- und Transportleistungen,
- Vorhaltung und Unterhaltung von Maschinen, Geräten und der nicht körperlich in das Bauwerk eingehenden Stoffe,
- Einbau der gelieferten oder bauseits bereitgestellten Stoffe.
1.4.2 In die Preise sind grundsätzlich einzubeziehen alle Aufwendungen und Kosten, die sich aus der Einhaltung der allgemein für Bauarbeiten sowie für das Gewerk geltenden Unfallverhütungsvorschriften ergeben, soweit sie keine Besonderen Leistungen darstellen.
1.4.3 Baustrom und Bauwasser werden vom Auftraggeber zur Verfügung gestellt.
1.4.4 Die Bauwesenversicherung wird vom Auftraggeber abgeschlossen.

1.5 Abrechnungshinweise
1.5.1 Für Aufmaß und Abrechnung gelten - falls in den Abrechnungshinweisen für die einzelnen Gewerke (Besonderer Teil) oder im Leistungsverzeichnis
nicht anders geregelt - die Bestimmungen der DIN 18299 ff. (VOB/C).
1.5.2 Zu beseitigende Bauteile, Bewuchs u. dgl. sowie im Zuge der Bauarbeiten verdeckte Leistungen sind vorher aufzumessen. Mit dieser Handlung kann eine technische Abnahme verbunden werden; sie gilt jedoch nicht als rechtsgeschäftliche Abnahme.
1.5.3 Aufmaße sind, falls zum Nachweis erforderlich, ggf. durch Skizzen, Angabe des Gebäudeteils, der Raumnummer o.ä. zu belegen. Sie sind baubegleitend vorzunehmen.
1.5.4 Ausgewiesene Mengenangaben im Leistungsverzeichnis sind nicht zur Materialbestellung zu verwenden.

## 2. ZTV Besonderer Teil
2. ZTV Besonderer Teil
1. Eintransport
Alle für einen gesicherten Eintransport (aller küchentechnischen Anlagenelemente und Montagen an der Verwendungsstelle) erforderlichen Maßnahmen sind werksseitig vorzubereiten und entsprechend in den Einheitspreisen zu berücksichtigen.
2. Bauausführungsangaben für den AN
Die Montage erfolgt durch qualifiziertes Personal des AN mit folgenden Leistungen:
-Abladen und Transport frei auf Baustelle.
-Beistellen aller notwendigen weiteren Hebe- und Transportvorrichtungen zur Verbringung des Materials zum Einbauort.
Die Verpackungen sind vorzuhalten und nach Montage kostenfrei zu Lasten des AN zu entsorgen. Wetterfeste Verpackungen sind bis zur endgültigen Montage vorzuhalten.
Alle erforderlichen Angaben und Abstimmungen mit Fremdgewerken (z.B. Trockenbau, Fliesen, Rohbau, Sanitär, Elektro) haben über die Bauleitung rechtzeitig und in schriftlicher Form zu erfolgen.
Alle vom Auftragnehmer zu liefernden Einrichtungsteile, Geräte und Anlagen, sind auf Verlangen und nach Auswahl des Auftraggebers vor dem Baubeginn als Werkszeichnungen und entspr. Firmendokumente im Rahmen der Werkstatt- und Montageplanung zur Entscheidung und Freigabe vorzulegen.
Alle Einrichtungsteile, Geräte und Anlagen müssen folgende technische Mindestanforderungen erfüllen:
Alle Einrichtungen (besonders Außen- und Innenverkleidung, Arbeitsflächen, Chassis, Tragegerüst usw.) sind in Chromnickelstahl (CNS 18/10; 1.4301 nachfolgend CNS genannt) auszuführen und zusätzlich müssen Geräte und Anlagen das GS- bzw./und VDE-Prüfzeichen tragen.
Die Korpusse müssen verwindungsfest ausgeführt werden. An die Ausführung aller Einrichtungen werden höchste hygienische Anforderungen gestellt. Bei der Ausführung ist auf leichte Reinigungsmöglichkeit zu achten. Daher sind für alle Einrichtungen, die mit Lebensmitteln in Berührung kommen könnten, schwer zugängliche Ecken, Fugen, offene Hohlräume usw. nicht zugelassen. Es dürfen nur physiologisch unbedenkliche Materialien verwendet werden, bei denen auch bei ständiger direkter Einwirkung von Lebensmitteln und gewerbeüblichen Chemikalien aller Art keine chemischen Veränderungen auftreten.
Geräteverbindungen müssen hygienisch zugelassen und dicht verschlossen sein. Alle Kanten sind an den Ecken zu verschweißen und oberflächenbündig nachzuschleifen (mit der gleichen Korngröße, wie die sichtbaren Oberflächen). Technische Verarbeitungsrückstände, z.B. an Schweißnähten o.ä., sind rückstandslos zu entfernen. Blechkanten, Schraubenköpfe usw. sind als geschliffene Oberfläche zu entgraten. Von außen sichtbare Falze sind nicht zugelassen.
Die Materialfarbe und Art der Oberflächenbearbeitung aller Einrichtungen sind aufeinander abzustimmen. Auf- und Abkantungen Rahmenprofile, lichte Fuß- und Sockelhöhen usw., sind in Form und Abmessungen einheitlich auszuführen.
Schiebe- und Drehflügeltüren sind doppelwandig und spritzwasserdicht auszuführen.
Drehflügeltüren sind mit CNS-Scharnieren auszurüsten.
Alle Schubläden müssen auf CNS-Vollauszügen laufen (mind. 50 kg Belastbarkeit).
Die Bodenträgeraufnahmen müssen in den Korpus integriert sein.
2.1 Bauanpassung
Kontrollmaße sind grundsätzlich vor Ort, durch den Auftragnehmer am Fertigbau (incl. Fliesen usw.) zu nehmen. Ausklinkungen jeder Art, Passstücke usw., sind in die Einheitspreise einzurechnen. Wandbündige Ausführungen sind sicherzustellen. Anpassungen durch maßliche Änderungen am Bau sind mit einzukalkulieren!
Bei Wärmequellen (auch bauseitige) sind die Wärmeabstrahlung und Luftbewegung zu
gewährleisten. Ventile müssen leicht zugänglich sein.
2.2 Chemikalien
Alle angebotenen bzw. verwendeten Chemikalien müssen den Vorschriften der Trinkwasseraufbereitungsverordnung entsprechen bzw. separat umweltgerecht entsorgt werden.
3. Zusätzliche Ausführungsbestimmungen
Es ist vom Auftragnehmer sicherzustellen, dass sich alle Schränke, Geräte etc. in eingebautem Zustand zwecks Beschickung, Service und Reinigung vollständig öffnen lassen.
Zwischenböden, Körbe, Teilaggregate etc. sind herausnehmbar zu gestalten. Zusätzlich ist vom AN darauf zu achten, dass alle Gargeräte, Spülmaschinen und Kühlanlagen die HACCP-Anforderungen erfüllen, somit für die gesamte Küche eine einheitliche Variante der Protokollierbarkeit von Temperaturabläufen in Kühl-, Gar- und Spülprozessen ermöglicht wird.
3.1 Geräteanschlüsse
Der Auftragnehmer hat die Ausführungsunterlagen hinsichtlich der Anschlusspunkte, Anschluss- und Verbrauchswerte, Dimensionen, Material etc. mit dem Auftraggeber abzustimmen.
Die Herstellung der Geräteanschlüsse ist wie folgt vorgesehen:
Der Geräteanschluss für Kalt-, Warm- und Abwasser erfolgt durch den AN.
Das erforderliche Material ist in die Einheitspreise einzurechnen.
Der Elektroanschluss der Geräte erfolgt durch den AN.
Das erforderliche Material ist in die Einheitspreise einzurechnen.
Alle Einrichtungsgegenstände und Geräte sind soweit nicht anderweitig spezifiziert, komplett betriebsfertig bis zu dem jeweiligen Geräteanschlusspunkt installiert und mit allen erforderlichen Kontrolllampen, Schaltern, Ventilen, Sicherheits- und Anschlusseinrichtungen auszustatten, auch wenn dies in den einzelnen LV-Positionen nicht besonders aufgeführt ist.
Bei allen Geräten und Einrichtungsgegenständen mit Ver- und Entsorgungsanschlüssen, ist je Gewerk (Elektro, Sanitär) die interne Installation auf jeweils einen Anschlusspunkt zu führen. Grundsätzlich sind alle festeingebauten Geräte mit einer Klemmschraube für den Anschluss einer Potentialausgleichsleitung auszustatten.
Für Sanitärarmaturen ist das gültige DVGW / SVGW - Zertifikat vorzulegen.
3.2 Energieversorgung/Beheizung der Geräte und Anlagen
Die folgenden Energiemedien/Beheizungsarten sind gemäß Angabe in den Einzel-LV-Texten zu berücksichtigen:
 - Strom
3.3 Medienanschlüsse und Einzelanschlusspläne
Für den Anschluss und die Verkabelung aller Anlagenteile erhält der Auftragnehmer folgende Pläne:
Grundrissplan mit eingetragenem geometrischem Ort der Elektroanschlüsse einschließlich Höhenlagen. Grundrissplan mit eingetragenem geometrischem Ort der Sanitäranschlüsse (Wasser, Abwasser) einschließlich Höhenlagen Diese Pläne sind zu kontrollieren mit der Werksplanung abzugeben.
3.4 Oberflächenschutz
Alle Bauteile sind während der gesamten Bauzeit durch Folien, ggf. Holzverschläge gegen Beschädigung zu schützen.
3.5 Toleranzen
Abmessungen: Fabrikatbedingte Abweichungen von den geforderten Abmessungen können bei den Positionen 5 cm pro laufendem Meter betragen.
Elektroleistungen, Elektroanschlusswerte gelten als Obergrenzen.
Kälteleistungen: Die angegebenen Kälteleistungen gelten als Richtwerte und können mit einer Toleranz von 5% vom geforderten Wert abweichen. Das gleiche gilt für die von der Leistung abhängigen Größen wie Luftmengen.
Sanitäranschlüsse: Diese Anschlüsse sind in den geforderten Größen anzubieten.
4. Revisionsunterlagen
Die Betriebs- und Bestandsunterlagen sind spätestens bei der Übergabe, in 3-facher Ausfertigung als A4-Ordner mit Planregister vorzulegen. Mindestens 1 Exemplar ist 14 Tage vor Abnahme zur Prüfung vorzulegen.
Inhalt:
- revidierte Werksplanung
- revidierte Installationspläne über
den gesamten Küchenbereich
- technische Dokumentationen für alle Ausrüstungen
- Ersatzteillisten
- Bedienungs- und Wartungsanweisungen
- Wartungsbuch
- Schaltpläne für elektrische Geräte
- Prüfprotokolle Elektro, Sanitär
5. Lieferung / Montage
(1) Die Anlieferung der Produkte / Geräte, die betriebsfertige bzw. gebrauchsfertige Installation/Montage sowie die Inbetriebnahme und umfassende Funktionsprüfung übernimmt der Auftragnehmer auf eigene Kosten und Gefahr.
(2) Die Lieferung der Produkte / Geräte erfolgt an den Auftraggeber. Der konkrete Anlieferort wird dem Auftragnehmer nach der Erteilung des Zuschlages mitgeteilt.
(3) Der Auftragnehmer übergibt dem Auftraggeber nach Lieferung ein Protokoll über die Lieferung der Geräte.
6. Funktionsprüfungen nach der ersten Inbetriebnahme
(1) Der Auftragnehmer hat nach der ersten Inbetriebnahme der Produkte / Geräte ihre bestimmungs- bzw. vertragsgemäße Funktionsfähigkeit und Betriebsbereitschaft zu überprüfen. Bei den zu beschaffenden Kühl-/Tiefkühlgeräten ist insbesondere die Erreichung der angegebenen Kühl-/Gefriertemperaturen zu überprüfen.
(2) Die Prüfbescheinigungen und ggf. ein Prüfprotokoll sind dem Auftraggeber (Abteilung: Gebäudetechnik) zur Verfügung zu stellen.
(3) Die Prüfungen und Bescheinigungen sind mit dem Kaufpreis abgegolten.
(4) Über die Beendigung der Funktionsprüfung entscheidet der Auftraggeber. Der Auftraggeber teilt dem Auftragnehmer nach Abschluss oder Abbruch der Funktionsprüfung die festgestellten Mängel mit und setzt dem Auftragnehmer eine angemessene Frist, die Mängel zu beseitigen.
(5) Nach deren Beseitigung hat der Auftragnehmer erneut die Betriebsbereitschaft der Geräte / Produkte zu erklären. Der Auftraggeber hat das Recht zur erneuten Funktionsprüfung. Wenn eine vollständige Behebung von wesentlichen Mängeln nicht möglich ist, ist der Auftragnehmer verpflichtet, die gelieferten Geräte / Produkte zurückzunehmen und alle damit verbundenen Kosten (Demontage, Abtransport, usw.) zu übernehmen.
(6) Die gemeinsame Funktionsprüfung am Aufstellungs- / Betriebsort, die der Auftragnehmer schriftlich belegt / protokolliert, ist für den Auftraggeber kostenfrei.
(7) Die Übergabe setzt voraus, dass die vereinbarten Leistungen vertragsgemäß erbracht wurden. Die Übergabe der Leistungen erfolgt förmlich und wird mit einem Übergabeprotokoll dokumentiert.
7. Abnahme/Übergabe
(1) Die Abnahme/Übergabe erfolgt unter Anwesenheit beider Vertragsparteien nach der Erklärung der Betriebsbereitschaft der Produkte / Geräte durch den Auftragnehmer sowie einer umfassenden gemeinsamen Prüfung der bestimmungs- bzw. vertragsgemäßen Beschaffenheit und Funktionsfähigkeit der Produkte / Geräte (Funktionsprüfung) beim Auftraggeber.
(2) Die Funktionsprüfung ist in einem Zeitraum von 1 Woche nach dem Zugang der Betriebsbereitschaftserklärung beim Auftraggeber durchzuführen. Die dem Auftragnehmer im Zusammenhang mit der Funktionsprüfung und im Zusammenhang mit der Abnahme entstehenden Kosten sind in den Angebotspreis einzukalkulieren; der Auftraggeber entstehen keine zusätzlichen Kosten.
(3) Die Abnahme wird mit einem Abnahmeprotokoll dokumentiert.
(4) Die Anlieferung etwaiger sonstiger Produkte / Geräte zum Aufstellungsort, die betriebsfertige bzw. gebrauchsfertige Installation/ Montage sowie die Inbetriebnahme übernimmt der Auftragnehmer grundsätzlich auf eigene Kosten und Gefahr. Die dem Auftragnehmer in diesem Zusammenhang entstehenden Kosten sind dementsprechend in den Angebotspreis einzukalkulieren; dem Auftraggeber entstehen keine zusätzlichen Kosten."

## 28 Küchentechnische Anlagen

### Titel 01 Ausführungsbeschreibungen

**Ausführungsbeschreibung 1 Ausführungsbeschreibung Regale**
*Ausführungsbeschreibung Regale*
Standregal aus Chromnickelstahl
Material und Ausführung
Die Regale bestehen aus Chromnickelstahl 18/10 mit der Werkstoff-Nr.: 1.4301. Sie sind TÜV geprüft und besitzen das GS-Prüfsiegel. Die Regale sind nach dem Baukastenprinzip ausgeführt und beliebig verlänger- oder veränderbar.
Die maximale Feldlast beträgt 1200 kg, die maximale Fachlast liegt zwischen 150 und 100 kg je nach Regallänge. Die Angaben beziehen sich auf gleichmäßig verteilte Lasten.
Regalständer
Die Regalständer bestehen aus 25 x 25 x 1,25 mm Vierkantrohr mit höhenverstellbaren Schraubfüßen und oberen Abschlußkappen aus Kunststoff. Feste Auflagebolzen sind im Abstand von 150 mm angeschweißt. In diesen Abständen lassen sich Auflagen einhängen. Die Querverbinder sind zur Stabilisierung aus 50 x 3,0 mm Flachprofil.
Blechrostauflagen
Die Blechroste sind aus 0,8 mm starkem Blech. Die Längsseiten sind 40 mm abgekantet und nach innen gefalzt. Die Stirnseiten sind 30 mm abgekantet und haben gratfreie Schnittkanten. Im Abstand von 50 mm tiefgepreßte, ca. 32 mm breite Schlitze, Kanten 10 mm nach innen gezogen, gratfrei, Ecken gerundet.
Geschlossene Auflagen
Geschlossene Auflagen sind aus 1,0 mm starkem Blech, längsseitig 40 abgekantet und nach innen gefalzt, stirnseitig 30 mm abgekantet. Gratfreie Schnittkanten.
Drahtrostauflagen
Die Drahtroste sind aus 4,0 mm starken, querlaufenden Drähten mit 2 Verstärkungsunterzügen. Abstand der querlaufenden Drähte 25 mm. Längsseitige Winkelprofile 30 x 15 x 3,0 mm fest mit querlaufenden Drähten verschweißt.
Kreuzverstrebungen
Die Kreuzverstrebungen bestehen aus 20 x 5,0 mm starkem Flachprofil einschließlich Befestigungsmaterial.
Übereckbau
Der Übereckbau wird durch Eckbefestigungsklammern möglich. Bei Übereckbau verringert sich die Fachlast der tragenden Auflage um ca. 30%.
Standregal aus Aluminium
Material und Ausführung
Die Regale bestehen aus Aluminium, natur, eloxiert. Sie sind TÜV geprüft und besitzen das GS-Prüfsiegel. Die Regale sind nach dem Baukastenprinzip ausgeführt und beliebig verlänger- oder veränderbar.
Die maximale Feldlast beträgt 600 oder 1200 kg je nach Wahl der Regalständer, die maximale Fachlast liegt zwischen 150 und 100 kg je nach Regallänge. Die Angaben beziehen sich auf gleichmäßig verteilte Lasten.
Regalständer
Die Regalständer bestehen aus 25 x 25 mm Spezial-Vierkantrohr mit höhenverstellbaren Schraubfüßen und oberen Abschlußkappen aus Kunststoff. Feste Auflagelaschen befinden sich im Abstand von 150 mm . Vierkantrohr und Laschen sind nahtlos aus einem Stück gefertigt. Die Querverbinder sind zur Stabilisierung aus 40 x 7,0 mm Profilrohr.
Rostauflagen
Die Rostauflagen sind aus querlaufenden Rechteckrohren 21 x 6,4 mm im Abstand von 30 mm fugenlos und fest mit Längsverbindungen verpreßt.
Geschlossene Auflagen
Geschlossene Auflagen sind aus 1,5 mm starkem Blech, längsseits 40 abgekantet und nach innen gefalzt, stirnseitig 30 mm abgekantet. Gratfreie, eloxierte Schnittkanten.
Kunststoffauflagen
Kunststoffroste aus Polystyrol, hellgrau. Trägerholme aus vollständig eloxiertem, gratfreiem Aluminium-Spezialprofil, in die die Kunststoffroste aufgelegt werden. Im Abstand von 50 mm ca. 32 mm breite Schlitze, Kanten 10 mm nach innen gezogen, gratfrei, Ecken gerundet.
Kreuzverstrebungen
Die Kreuzverstrebungen bestehen aus 20 x 5,0 mm starkem Flachprofil einschließlich Befestigungsmaterial.
Übereckbau
Der Übereckbau wird durch Eckbefestigungsklammern möglich. Bei Übereckbau verringert sich die Fachlast der tragenden Auflage um ca. 30%.

**Ausführungsbeschreibung 2 Ausführungsbeschreibung Verbauten (Standard - HS)**
*Ausführungsbeschreibung Verbauten (Standard - HS)*
Ausführungsbeschreibung Verbauten (Standard - HS)
Werkstoff
Alle in diesem Leistungsverzeichnis beschriebenen Edelstahlmöbel und Einrichtungsteile sind aus Chromnickelstahl 18/10 Werkstoffnr. 1.4301 gefertigt. Die außen sichtbaren Oberflächen sind einheitlich feingeschliffen.
Körnung: 320
Allgemeine Anforderungen
Tischplatten werden soweit möglich in einem Stück hergestellt. Sollte das aus fertigungstechnischen Gründen oder wegen des Eintransportes nicht möglich sein, sind die Plattenabschnitte bei der Montage zu verschweißen und sauber zu verschleifen.
Stoßfugen aneinandergereihter Korpusse und Fugen zwischen Wand und Korpusseitenwand sind, wenn möglich zu vermeiden, oder sauber zu verschließen.
Alle Profile sind ordentlich zu verschließen. Offene Profile werden nicht akzeptiert.
Standard-Materialdicken
Tischplatten: 1,50-2,00 mm
Spültischabdeckungen: 1,25-1,50 mm
Spülbecken: 1,00-1,50 mm
Vierkantrohre: 40x40x1,25 mm
30x30x1,25 mm
Zwischenböden: 1,00 mm
Profilstreben: 1,00-1,50 mm
Rückwände: 1,00 mm
Seitenwände: 1,00 mm
Türen: 1,00 mm
Verkleidungen: 1,00 mm
Sockelblenden: 1,00-1,50 mm
Wandborde: 1,00-1,50 mm
Schlitzschienen: 1,50-2,00 mm
Konsolen: 1,50-2,00 mm
Tischplatten, (Standard)
Die Tischplatten sind mit einem Verstärkungsprofil (Hutprofil), ebenfalls aus Edelstahl, verstärkt. Die Unterseite ist schallgedämmt. Die Verwendung von Spanplatten, auch in wasserbeständiger Ausführung, ist nicht zulässig.
Die Platten sind auf der Unterseite mit einer CNS-Platte vollständig verschlossen.
Die Aufkantung beträgt standardmäßig 50 mm. Die anderen Seiten sind 50 mm ab- und umgekantet.
Die Umkantung ist bis zum Rahmenprofil oder Korpus geführt. Die abgekantete Längsseite besitzt eine Tropfkante.
Der Tischplattenüberstand beträgt zum Gerätekorpus an den Stirnseiten 2,5 mm, an den Längsseiten 25 mm.
Spültischabdeckungen
Abdeckungen aus Chromnickelstahl mit einem oder mehreren Spülbecken sowie mit einer oder zwei Abtropfflächen mit Gefälle zum Becken. Becken mit Standrohrventil und Ablaufverbindung.
Die Becken sind tiefgezogen und nahtlos mit Randabdeckung und Abtropffläche verschweißt, wie aus einem Stück gearbeitet. Die vollständige Entleerung des Beckens ist durch ein Gefälle zum Ablauf sicher zu stellen. Der Beckenboden und die Abstellfläche sind mit ablösesicherem Antidröhnbelag versehen. Die Becken sind umlaufend verkleidet.
Standardzubehör ist eine Ablaufgarnitur bestehend aus:
- CNS-Standrohrventil
- Ablaufventil
- Beckenverbindung
- Geruchsverschluß
Der Überstand der Spülenabdeckung beträgt zum Gerätekorpus an den Stirnseiten 2,5 mm und an den Längsseiten 25 mm.
Arbeitstisch mit Untergestell
Untergestell aus verwindungssteifem und an den Profilverbindungen verschweißtem Vierkantrohr 40 x 40 x 1,25 mm und Standardtischplatte. Nach vorn ist das Untergestell zum Unterfahren geöffnet. Die Fußeinsätze sind aus CNS-Fußstollen +/- 15 mm höhenverstellbar.
Arbeitstisch mit Bodenbord
Ausführung wie Tisch mit Untergestell, mit zusätzlich fest eingeschweißtem, allseitig 40 mm abgekantetem Boden mit Verstärkungsprofilen aus Edelstahl, schallgedämmt.
Die Fußeinsätze sind aus CNS-Fußstollen +/- 15 mm höhenverstellbar.
Arbeitstisch mit Bodenrost
Ausführung wie Tisch mit Untergestell, mit zusätzlich fest eingeschweißtem Auflagerahmen für ein in Segmenten herausnehmbares Rost.
Die Fußeinsätze sind aus CNS-Fußstollen +/- 15 mm höhenverstellbar.
Arbeitsschrank
Schrankkorpus in selbsttragender Bauweise, dreiseitig geschlossen, bedienseitig offen, mit Standardtischplatte.
Seitenwände und Rückwand aus einem Stück als gekanteter Mantel, Grundbord exakt eingebaut und abgedichtet,
Seitenwände bei freistehenden Seiten doppelwandig.
Ausführung des Innenraumes nach DIN 18865 Teil 9 in H1 Ausführung. Der Innenraum ist von Schrauben, Nieten und Nischen frei zu halten.
Durchführungen für Installationen sind mit Kantenschutzband zu versehen. Revisionsöffnungen sind mit einem geschraubten CNS-Deckel zu schließen.
Der Zwischenboden ist allseitig abgekantet, mit Profilen verstärkt und schallgedämmt. Er liegt auf 4 Auflagebolzen, 3-fach höhenverstellbar, und ist mit einer Kippsicherung zu versehen.
Bei Fußaufstellung: Die Fußeinsätze sind aus CNS- Fußstollen +/- 15 mm höhenverstellbar.

Bei Sockelaufstellung: Das Bodenbord ist auf der Unterseite bis zum Sockel geschlossen.
Arbeitsschrank mit Flügeltüren
Ausführung wie Arbeitsschrank, und mit Flügeltüren verschlossen.
Die Flügeltüren sind 18 mm stark doppelwandig, mit senkrecht eingekanteter, über die gesamte Höhe verlaufende Griffleiste.
Die Türen sind um 180° zu öffnen und werden von oben
angebrachten Kugelschnappverschlüssen zugehalten.
Arbeitsschrank mit Schiebetüren
Ausführung wie Arbeitsschrank, und mit Schiebetüren verschlossen.
Die Schiebetüren sind doppelwandig 18 mm stark mit senkrecht eingekanteter, über die gesamte Höhe verlaufender Griffleiste. Die Türen laufen auf Kunststoffrollen in einer Edelstahlschiene und können nachträglich justiert werden.
Die Türunterkante besitzt eine Führungsnut, in welche die auf dem Schrankboden befestigte Führung eingreift, wobei diese Führung keine grobe Schmutzbildung zuläßt.
Geschirrhochschrank
Ausführung wie Arbeitsschrank, mit vier Schiebetüren.
Zwei höhenverstellbare Zwischenborde, ohne Tischplatte.
Der Schrankkorpus ist durch einen fest eingeschweißten mittigen Zwischenboden in zwei gleiche Schrankräume geteilt.
Die Schiebetüren sind doppelwandig mit senkrecht eingekanteter, über die gesamte Höhe verlaufender Griffleiste. Die Türen laufen auf Kunststoffrollen in einer Edelstahlschiene und können nachträglich justiert werden.
Die Türunterkante besitzt eine Führungsnut, in welche die auf dem Schrankboden befestigte Führung eingreift, wobei diese Führung keine grobe Schmutzbildung zuläßt.
Schubladenblöcke
Korpus
Der Korpus analog der Beschreibung Arbeitsschrank, bedienseitig mit übereinanderliegenden Schubladen, ausgeführt.
Der Innerraum enthält ein Aufnahmesystem für die Schubladenzüge, dass es ermöglicht, nachträglich Art und Anzahl der Schubladen zu verändern.
Rahmenschublade
Schubladenblende doppelwandig mit waagerecht eingekanteter Griffleiste, Schubladenrahmen aus Edelstahl zur Aufnahme von Behältern GN1/1 oder 2/3 mit den Tiefen 100 oder 200 mm.
Führung der Schubladen je nach Spezifikation auf
3-teiligem Vollauszug aus Edelstahl. Die Belastbarkeit beträgt 50 kg.
Der erforderliche Gastronormbehälter ist Bestandteil der Position.
Wandhängeschrank
Schrankkorpus in selbsttragender Bauweise, 3-seitig geschlossen.
Die Seitenwände und der Boden, doppelwandig ausgeführt und schallgedämmt.
Zwischenboden allseitig abgekantet und profilverstärkt und läßt sich in 25 mm Rasterabständen höhenver- stellen.
Zum Lieferumfang gehört eine Wandbefestigungsleiste aus CNS und Schrauben.
Belastbarkeit pro lfm 50 kg, bei gleichmäßiger Lastverteilung auf Boden und Zwischenboden und fachgerechter Wandbefestigung.
Spültisch
Ausführung je nach Beschreibung als Arbeitstisch oder Arbeitsschrank mit einer Spültischabdeckung.
Spülcenter
Ausführung wie Spültisch, Abtropffläche freitragend, zum Unterbau einer Geschirrspülmaschine in den Abmessungen 600 x 600 mm.
Die Spülenabdeckung ist gegenüber dem Untergestell bzw. Schrank hinten 50 mm überstehend.
Handwasch- und Ausgußbeckenkombination
Ausgußbecken und Handwaschbecken übereinanderliegend. Kompakte Bauweise mit in der Rückwand integrierter kompletter Installation, anschlußfertig für Ver- und Entsorgung.
Tiefgezogenes Handwaschbecken incl. Überlaufsicherung (Stopfen und Überlaufventil 1 1/2").
Auf dem Beckenrand eine 1-Loch-Mischbatterie 1/2" mit Schwenkhahn, geeignet zum Befüllen beider Becken, und eine Hebelmischbatterie, verchromt für Kalt- und Warmwasser.
Darunter befindet sich ein tiefgezogenes Ausgußbecken mit umlaufend erhöhtem Profilrand und Klapprost, incl. Überlaufsicherung (Stopfen und Überlaufventil 1 1/2"). Beide Becken sind mit Edelstahl verkleidet.
Darunter Fußgestell aus Vierkantrohr 40 x 40 x 1,25 mm mit höhenverstellbaren CNS-Fußstollen zum Ausgleich von Bodenunebenheiten +/- 15 mm.
Handwaschbecken
Tiefgezogenes Handwaschbecken incl. Überlauf- sicherung (Stopfen und Überlaufventil 1 1/2"). Becken ist mit Edelstahl verkleidet. Das Beckenbefestigungsmaterial (Wandleiste) gehört zum Lieferumfang.
Wärmeschrank
Generelle Ausführung wie Arbeitsschrank.
Schrankkorpus ist doppelwandig, mit 40 mm Dämmplatten gegen Wärmeabstrahlung und dreiseitig geschlossen.
Boden und Zwischenboden sind allseitig abgekantet, mit Profilen verstärkt und schallgedämmt.
Boden fest eingeschweißt. Im Gerätebode Luftleitkanal mit herausnehmbaren Lochblechen. Zwischenboden läßt sich im Raster von 25 mm problemlos höhenverstellen. Standardmäßig rechts ein 100 mm breites Installationsfach.
Frontseite mit Schiebetüren, Schiebetüren sind doppelwandig 18 mm stark mit senkrecht eingekanteter, über die gesamte Höhe verlaufender Griffleiste. Die Türen laufen auf Kunststoffrollen in einer Edelstahlschiene und können nachträglich justiert werden.
Die Türunterkante besitzt eine Führungsnut, in welche die auf dem Schrankboden befestigte Führung eingreift, wobei diese Führung keine grobe Schmutzbildung zuläßt.
Höhenverstellbare CNS-Fußstollen zum Ausgleich von Bodenunebenenheit +/- 15 mm, Bodenfreiheit 150 mm.
Putzmittelschrank
Schrankkorpus als stabile Rahmenkonstruktion,
wobei die Eckprofile aus senkrecht durchlaufenden Vierkantrohr 40 x 40 x 1,25 mm bestehen. Schrankkorpus mittels senkrechter Trennwand in 2 Schrankräume geteilt. Zweitürig, Frontseite zwei seitlich angeschlagene, doppelwandige Flügeltür, mittels Zylindereinbauschloß verschließbar.
linker Schrankraum:
Boden und 4 Zwischenböden sind allseitig abgekantet und fest mit dem Korpus verschweißt Der obere Zwischenboden ist ca. 200 mm unterhalb der Decke eingebaut, die unteren 3 Zwischenböden sind ca. 160 mm zurückgesetzt. Unter dem oberen Zwischenboden sind 4 Besen- bzw. Kleiderhaken angebracht.
rechter Schrankraum:
Boden und 4 Zwischenböden fest eingeschweißt.
Höhenverstellbare CNS-Fußstollen zum Ausgleich von Bodenunebenenheit +/- 15 mm, Bodenfreiheit 150 mm

### Titel 02 Warenannahme

**02.001 Bodenrost**
Bodenrost
Ausführung:
- Bodenrost mit 4 mm starken Drähten als Rostauflage und mit Rahmenkonstruktion
- Material: Edelstahl
Abmessungen:
Breite: 1200 mm
Tiefe: 550 mm
Höhe: 300 mm
Typ:
'....................................'
Fabrikat:
'...................................'
Menge: 1,000 St

**02.002 Regal aus Chromnickelstahl**
Regal aus Chromnickelstahl
Ausführung:
- gemäß der Ausführungsbeschreibung Regale mit Drahtrostauflagen; Traglast pro : 600 kg
Aufstellung:
Anzahl der Regalständer: 2
Anzahl der Auflagen: 4
Anzahl der Kreuzverstrebungen: 1
Abmessungen:
Breite: 1200mm
Tiefe: 600 mm
Höhe: 1800 mm
Typ:
'....................................'
Fabrikat:
'...................................'
Menge: 1,000 Stk

### Titel 03 Lagerung

**03.001 Umluft-Gewerbetiefkühlschrank**
Umluft-Gewerbetiefkühlschrank
Ausführung:
- Gewerbetiefkühlschrank mit Umluftkühlung
- steckerfertig
- verdampferfreier Innenraum zur Aufnahme von GN-Tragrosten und -Behältern 2/1
- außen Sichtseiten CNS 1.4301
- innen CNS 1.4301
- tiefgezogener Innenbehälter mit abgerundeten Ecken
- hocheffizienter Lüfter und großflächiger Verdampfer
- energieeffizientes Kältesystem mit verbrauchsarmem Kompressor
- selbstschließende Volltür mit 180°-Öffnung
- Türanschlag rechts, wechselbar
- spezielle 3-Kammer-Ballondichtung im Türrahmen zur Minimierung von Energieverlusten
- mit Schloss und Griffleiste
- Cyclopentan-Hartschaumisolierung, bis zu 75 mm
- Crio-Smart-Steuerung, HACCP Kontrolle
- Tauwasserverdunstung mittels Heißgas, automatische Abtauung
- einfache Innenraumreinigung durch ohne Werkzeug herausnehmbares Schienenaufnahmesystem und Luftleitbleche
- auf dem Gerät montiertes Kältesystem mit speziell energieeffizienter Isolierung zwischen Maschine und Kühlzelle
- mit 3 GN-Tragrosten 2/1, grau rilsaniert, B x T in mm: 530 x 650 und 3 Paar Auflageschienen
- 4 justierbare Stellfüße aus CNS, 130 mm (von 110 bis 165 mm regulierbar)
Technische Daten:
Tiefe bei geöffn. Tür: 1480 mm
Bruttoinhalt: 670 l
Temp.-Bereich:
bei 43 °C UT und 60 % RF: -15 bis -22 °C
Kältemittel: R-290
Füllmenge: 110 g
Anschlusswert: 510 W / 230 V
Abmessungen:
Außenmaße:
Breite: 710 mm
Tiefe: 835 mm
Höhe: 2050 mm
Innenmaße:
Breite: 560 mm
Tiefe: 707 mm
Höhe: 1544 mm
Typ:
'....................................'
Fabrikat:
'...................................'
Menge: 1,000 St

**03.002 Umluft-Gewerbekühlschrank**
Umluft-Gewerbekühlschrank
Ausführung:
- Gewerbekühlschrank mit Umluftkühlung
- steckerfertig
- verdampferfreier Innenraum zur Aufnahme von GN-Tragrosten und -Behältern 2/1
- außen Sichtseiten CNS 1.4301
- innen CNS 1.4301
- tiefgezogener Innenbehälter mit abgerundeten Ecken
- hocheffizienter Lüfter und großflächiger Verdampfer
- energieeffizientes Kältesystem mit verbrauchsarmem Kompressor
- selbstschließende Volltür
- mit Schloss und Griffleiste
- mit 180°-Öffnung
- spezielle 3-Kammer-Ballondichtung im Türrahmen zur Minimierung von Energieverlusten
- Türanschlag rechts, wechselbar
- Crio-Smart-Steuerung, Digitalanzeige, HACCP Kontrolle
- Cyclopentan-Hartschaum-Isolierung, bis zu 75 mm
automatische Abtauung und Tauwasserverdunstung auf
energiesparender Heißgasbasis
- wartungs- und servicefreundlicher Kondensator
- einfache Innenraumreinigung durch ohne Werkzeug herausnehmbares Schienenaufnahmesystem und Luftleitbleche
- auf dem Gerät montiertes Kältesystem mit speziell energieeffizienter Isolierung zwischen Maschine und Kühlzelle
- mit 3 GN-Tragrosten 2/1, grau rilsaniert, B x T in mm: 530 x 650 und 3 Paar Auflageschienen
- 4 justierbare Stellfüße aus CNS, 130 mm (von 110 bis 165 mm regulierbar)
Technische Daten:
Tiefe bei geöffn. Tür: 1480 mm
Bruttoinhalt: 670 l
Temp.-Bereich:
bei 43 °C UT und 60 % RF: -2 bis +10 °C
rel. Luftfeuchte: 70 bis 90 %
Kältemittel: R-290
Füllmenge: 70 g
Anschlusswert: 200 W / 230 V
Abmessungen:
Außenmaße:
Breite: 710 mm
Tiefe: 835 mm
Höhe: 2050 mm
Innenmaße:
Breite: 560 mm
Tiefe: 707 mm
Höhe: 1544 mm

Typ: '....................................'
Fabrikat: '....................................'
Menge: 1,000 St

**03.003 Geschirrhochschrank**
Geschirrhochschrank
Ausführung:
gemäß Ausführungsbeschreibung Verbauten
Abmessungen:
Breite: 1300 mm
Tiefe: 700 mm
Höhe: 1800 mm

Typ: '....................................'
Fabrikat: '...................................'
Menge: 1,000 St

**03.004 Arbeitstisch fahrbar**
Arbeitstisch fahrbar
Ausführung:
gemäß Ausführungsbeschreibung Arbeitstisch mit Bodenbord

- mit 4 Lenkshy;rolshy;len, davon 2 mit Feststeller
- Arbeitsplatte allseitig abgekantet
Abmessungen:
Breite: 1200 mm
Tiefe: 700 mm
Höhe: 900 mm
Typ:
'....................................'
Fabrikat:
'....................................'
Menge: 2,000 St

### Titel 04 Kalte Küche

**04.001 Kühl- / Tiefkühlkombination**
Kühl- / Tiefkühlkombination
Ausführung:
- mit Umluftkühlung
- steckerfertig
- verdampferfreier Innenraum zur Aufnahme von GN-Tragrosten und -Behältern 2/1
- außen Sichtseiten CNS 1.4301
- innen CNS 1.4301
- tiefgezogener Innenbehälter
- 2 hocheffiziente Lüfter
- 1 beschichteter Verdampfer pro Abteil
- 2 selbstschließende Volltüren, mit 180°-Öffnung, spezielle 3-Kammer-Ballondichtung im Türrahmen zur Minimierung von Energieverlusten
- Türanschlag links, wechselbar
- Schloss, Griffleiste
- 2 getrennt regelbare Crio-Smart-Steuerungen
- HACCP Kontrolle
- Cyclopentan-Hartschaumisolierung, bis zu 75 mm
- automatische Abtauung und Tauwasserverdunstung mittels Heißgas, Tauwasserschale für unteres Abteil am Geräteboden
- Abtauung für untere Schale erfolgt elektrisch
- wartungs- und servicefreundlicher Kondensator
- 4 justierbare Stellfüße aus CNS, 130 mm (von 110 bis 165 mm regulierbar)
Ausstattung:
4 Tragrost, GN 2/1, grau rilsaniert (B x T 530 x 650)
4 Paar CNS-Auflageschienen
Technische Daten:
Tiefe bei geöffn. Tür: 1480 mm
Bruttoinhalt: 670 l
Temp.-Bereich:
im oberen Bereich: -2 bis +10 °C
im unteren Bereich: -15 bis -22 °C
rel. Luftfeuchte: 70 bis 90 %
Kältemittel: R-290
Füllmenge: 140 g
Anschlusswert: 660 W / 230 V
Abmessungen:
Außenmaße:
Breite: 710 mm
Tiefe: 835 mm
Höhe: 2050 mm
Innenmaße:
Breite: 560 mm
Tiefe: 707 mm
Höhe: 724/770 mm
Typ:
'....................................'
Fabrikat:
'...................................'
Menge: 1,000 St

**04.002 Arbeitschrank mit Flügeltür**
Arbeitsschrank mit Flügeltür
Ausführung:
gemäß Ausführungsbeschreibung Verbauten

- ohne Arbeitsplatte
- ohne Zwischenbord
- Türschlag links
- Rückwandausschnitt für Medien
Abmessung:
Breite: 600 mm
Tiefe: 700 mm
Höhe: 850 mm

Typ:
'.............................'
Fabrikat: '.............................'
Menge: 1,000 St

**04.003 Einschweißbecken**
Einschweißbecken
Ausführung:
- Becken aus CNS
- mit Wulsrand in die Arbeitsplatte POS: 03.07 eingeschweißt
- Inklusive Stopfenventil, Ab- und Überlaufventil 1 1/2" und Geruchverschluß aus PVC.
Abmessungen:
Breite: 400 mm
Tiefe: 400 mm
Höhe: 200 mm
Typ:
'....................................'
Fabrikat:
'...................................'
Menge: 1,000 St

**04.004 Einhebel-Standbatterie**
Einhebel-Standbatterie
Ausführung:
- Einhebel-Standbatterie 1/2" mit HU-Auslauf
- Hochdruck
- wärmeisolierender Griff, Griff seitlich
- schwenkbarer HU-Auslauf mit Tropfschutz
- Temperatur und Mengenregelung mit moderner Eco-Keramikkartusche
- Rückflussverhinderer gegen Zirkulation zwischem Kalt- und Warmwasser
- Flexible Anschlussschläuche 2 x 500 mm,Überwurfmutter 3/8"
Technische Daten:
Auslaufhöhe: 200 mm
Ausladung 250 mm
Durchflussmenge: 23 l/min
Wassertemperatur max 80°C
Tischbohrung Ø 30 mm

Typ: '....................................'
Fabrikat: '...................................'
Menge: 1,000 St

**04.005 Wandhängeschrank mit Schiebetüren**
Wandhängeschrank mit Schiebetüren
Ausführung:
gemäß Ausführungsbeschreibung Verbauten

- kompl.m.Wandbefestigungsleiste
Abmessungen:
Breite: 1800 mm
Tiefe: 400 mm
Höhe: 650 mm
Typ:
'.............................'
Fabrikat:
'.............................'
Menge: 1,000 St

**04.006 Arbeitsschrank mit Schiebetüren**
Arbeitsschrank mit Schiebetüren
Ausführung:
gemäß Ausführungsbeschreibung Verbauten

- mit höhenverstellbaren Zwischenbord
- ohne Arbeitsplatte
Abmessung:
Breite: 1200 mm
Tiefe: 700 mm
Höhe: 850 mm
Typ:
'.............................'
Fabrikat:
'.............................'
Menge: 1,000 St

**04.007 Arbeitsplatte**
Arbeitsplatte
Ausführung:
gemäß der Ausführungsbeschreibung Verbauten.
Abmessungen:
Breite: 3300 mm
Tiefe: 700 mm
Höhe: 50 mm
Typ:
'.............................'
Fabrikat:
'.............................'
Menge: 1,000 St

**04.008 Arbeitsschrank mit Schiebetüren**
Arbeitsschrank mit Schiebetüren
Ausführung:
gemäß Ausführungsbeschreibung Verbauten

- mit höhenverstellbaren Zwischenbord
- ohne Arbeitsplatte
- rechts Schubladenblock 400mm Breite,
2x Rahmenschublade 100mm tief, 1x
Rahmenschublade 200mm tief
Abmessung:
Breite: 1500 mm
Tiefe: 700 mm
Höhe: 850 mm
Typ:
'.............................'
Fabrikat:
'.............................'
Menge: 1,000 St

**04.009 Wandhängeschrank mit Schiebetüren**
Wandhängeschrank mit Schiebetüren
Ausführung:
gemäß Ausführungsbeschreibung Verbauten

- kompl.m.Wandbefestigungsleiste
Abmessungen:
Breite: 1500 mm
Tiefe: 400 mm
Höhe: 650 mm
Typ:
'.............................'
Fabrikat:
'.............................'
Menge: 1,000 St

### Titel 05 Warme Küche

**05.001 Handwaschbecken**
Handwaschbecken
Ausführung:
gemäß der Ausführungsbeschreibung Verbauten

- Wandmontage
- mit Sensorgesteuerter Armatur, Netzbetrieb
- Rückflussverhinderer gegen Zirkulation zwischem Kalt- und Warmwasser
- mit Stopfventil, Gummi
- mit Befestigungsmaterial
- mit Überlaufgarnitur
- mit Siphon
Technische Daten:
Anschlusswert: 230V
Material: CNS
Abmessungen, Becken:
Breite: 340 mm
Tiefe: 240 mm
Höhe: 150 mm
Abmessungen gesamt:
Breite: 400 mm
Tiefe: 320 mm
Höhe: 200 mm

Typ: '.............................'
Fabrikat: '.............................'
Menge: 1,000 St

**05.002 Seifenspender**
Seifenspender
Ausführung:
- Seifenspender
- Füllmenge 1 Liter
- Edelstahlgehäuse incl. Nachfüllbehälter
Abmessungen:
Breite: 93 mm
Tiefe: 155 mm
Höhe: 305 mm
Typ:
'.............................'
Fabrikat:
'.............................'
Menge: 1,000 St

**05.003 Desinfektionsmittelspender**
Desinfektionsmittelspender
Ausführung:
- Spender
- Füllmenge 1 Liter
- Edelstahlgehäuse incl. Nachfüllbehälter
Abmessungen:
Breite: 93 mm
Tiefe: 155 mm
Höhe: 305 mm
Typ:
'.............................'
Fabrikat:
'.............................'
Menge: 1,000 St

**05.004 Handtuchspender**
Handtuchspender
Ausführung:
- Füllmenge 250-500 Stk. je nach Handtuchqualität
- Edelstahlgehäuse geschliffen
Abmessungen:
Breite: 275 mm
Tiefe: 105 mm
Höhe: 356 mm
Typ:
'.............................'
Fabrikat:
'.............................'
Menge: 1,000 St

**05.005 Papierkorb**
Papierkorb
Ausführung:
- aus Drahtgeflecht gefertigt
- Inhalt ca. 60 Liter
- auch für wandmontage geeignet
Abmessungen:
Breite: 400 mm
Tiefe: 280 mm
Höhe: 630 mm
Typ:
'....................................'
Fabrikat:
'...................................'
Menge: 1,000 St

**05.006 Arbeitschrank mit Flügeltüren**
Arbeitsschrank mit Flügeltüren
Ausführung:
gemäß Ausführungsbeschreibung Verbauten
Abmessung:
Breite: 1000 mm
Tiefe: 700 mm
Höhe: 900 mm
Typ:
'.............................'
Fabrikat:
'.............................'
Menge: 1,000 St

**05.007 Wandbord**
Wandbord
Ausführung:
- für Mikrowelle
- Abdeckung dreiseitig 40mm abgekantet
- Rückseite 40mm aufgekantet
- Konsolen aus CNS
Abmessungen:
Breite: 600 mm
Tiefe: 400 mm
Höhe: 150 mm
Typ:
'....................................'
Fabrikat:
'...................................'
Menge: 1,000 St

**05.008 Mikrowelle**
Mikrowelle
Ausführung:
- Gehäuse aus Edelstahl
- Garraum mit Keramikboden
- Leistungseinstellung per Drehknopf
- mit stufenloser Leistungswahl von 100-1000 Watt, Auftaustufe und 30 min Zeitschaltuhr
- mit Flügeltür
Technische Daten:
Anschlusswert: 230V / 1,49kW
Garraumvolumen: 22 l, 330 x 330 x 200 mm
Abmessungen:
Breite: 510 mm
Tiefe: 360 mm
Höhe: 306 mm
Typ:
'....................................'
Fabrikat:
'...................................'
Menge: 1,000 St

**05.009 Elektroherd inkl. Backofen**
Elektro-Herd mit Glaskeramik-Kochfläche - 4 Kochzonen mit und Brat- und Backraum mit Umluft
Ausführung:
- Standgerät mit Grundrahmen
- Gerätekorpus, tragende Teile und Schraubverbindungen sowie Boden, Decke und Wände des Schrankraumes komplett aus CrNiSt 1.4301
- Der Gerätekörper unterhalb der Deckplatte besteht aus einem mehrteiligen Gerätemantel mit Quertraverse.
- Gerätemantel in stabiler selbsttragender Ausführung, dreiseitig geschlossen und mit dem Grundgestell verschweißt.
- Die Ecknähte der Deckplatte sind an den dreiseitig 50 mm hohen Abkantungen durchgehend verschweißt, verschliffen und gerundet. Die vordere Abkantung an der Deckplatte ist mit Radius R 15 gekantet und als Tropfkante ausgebildet. Hinten ist eine 20 mm Aufkantung.
- Alle Außenflächen sind mit 320er-Korn geschliffen.
- Die Schalterblende ist mit den Bedien- und Signalelementen zur besseren Erkennung der Schalterstellung schräg zum Bediener ausgerichtet.
- Der Rücksprung zur Deckplatte verhindert ein beschädigen der Knebel durch Transportgeräte.
Oberbau:
- Das Glaskeramik-Kochfeld, 633x543 mm
- mit 4 Kochzonen zu je 3,0 kW, ist flächenbündig und wasserdicht in die CNS-Abdeckung eingebettet
- mit Topferkennung
- Die vier Kochzonen, je 230x230 mm, werden über stufenlose Leistungsregler separat gesteuert und sind auch optisch durch das Plattendekor abgeteilt.
- Die Beheizung erfolgt energieeffizient durch extrem schnell aufheizende einzelne Strahlungsheizkörper für jede Kochzone.
Unterbau:
- Im Unterbau befindet sich ein Brat- und Backofen, 538x400x285 mm.
- Die Ober- und Unterhitze ist getrennt thermostatisch zwischen 50-300°C regelbar, bei jeweils 2,1 kW Leistung für Ober- und Unterhitze.
- Hoher Wirkungsgrad aufgrund direkter Beheizung mit innen liegenden CNS- Rohrheizkörpern oben und indirekter Heizung unter einem herausnehmbaren Backraumboden
- Der Brat- und Backraum ist aus Chromstahl, 1.4016, um unzulässige Verformungen zu vermeiden.
- Die Beheizung ist umschaltbar auf Heißluftbetrieb mit Ventilator und CNS-Rohrheizkörper hinter der rechten Seitenwand für eine gleichmäßige Temperaturverteilung. Die Heizleistung beträgt 6,0 kW und ist von 50-250°C thermostatisch regelbar.
- Rechts und links je ein Einhängeregister mit 3 Einschubebenen im Abstand von 60 mm, welche zur Reinigung, manuell oder in der Spülmaschine, herausnehmbar sind.
- Der Brat- und Backofen ist allseitig isoliert.
- Die Klapptür ist doppelwandig, wärmegedämmt, federentlastet und ausbalanciert, mit Schwadenhebel und einem wärmeisolierten Türgriff aus Rundrohr mit Durchmesser 25 mm ausgeführt.
- Unter dem Brat- und Backraum sind die Anschlussmöglichkeiten oder rückseitigen Grundrahmendurchführungen für die Medieninstallation. Damit kann der Anschluss sowohl von unten als auch von hinten serienmäßig erfolgen.
- Die geräteseitigen Anschlüsse sind von vorn erreichbar, alle Wartungs- und Servicearbeiten sind ebenfalls von vorn durchführbar.
- Gerät strahlwassergeschützt (Schutzart IPX5), CE-Konformitätserklärung
Aufstellung:
Aufstellung auf 200 mm hohen verstellbaren Edelstahlfüßen, +/- 20 mm höhenverstellbar
Ausstattung:
- 1 Bratrost verchromt (530x400 mm)
- 1 Backblech emailliert (530x400 mm)
- 1 Glaskeramik-Reinigungsschaber
Technische Daten:
Anschlusswert: 18,2 kW
Sensible Wärmeabgabe: 4540 W
Latente Wärmeabgabe: 1936 W
Dampfabgabe: 2850 g/h
Abmessungen:
Breite: 700 mm
Tiefe: 706 mm
Höhe inkl. Füße 900 mm
Typ: AEH 505 oder gleichwertig
Fabrikat: ascobloc oder gleichwertig

Typ: '....................................'
Fabrikat: '...................................'
Menge: 1,000 St

**05.010 U-Zwischnrinne**
U-Zwischenrinne
Ausführung:
- 50mm breite Zwischenrinne in U-Form
- mit langer Frontblende
- passend zu Position 04.09 & 04.11
- Material:  CNS
Typ: ACC 842 oder gleichwertig
Fabrikat: ascobloc oder gleichwertig
Typ:
'....................................'
Fabrikat:
'...................................'
Menge: 1,000 St

**05.011 Elektro-Griddleplatte**
Elektro-Griddleplatte
Ausführung:
- Standgerät mit Grundrahmen
- Gerätekorpus, tragende Teile und Schraubverbindungen sowie Boden, Decke und Wände des Schrankraumes komplett aus CrNiSt 1.4301
- Der Gerätekörper unterhalb der Deckplatte besteht aus einem mehrteiligen Gerätemantel mit Quertraverse und hat im unteren Bereich einen offenen Schrankraum.
- Gerätemantel in stabiler selbsttragender Ausführung, dreiseitig geschlossen und mit dem Grundgestell verschweißt
- Die Ecknähte der Deckplatte sind an den dreiseitig 50 mm hohen Abkantungen durchgehend verschweißt, verschliffen und gerundet.
- Die vordere Abkantung an der Deckplatte ist mit Radius R15 gekantet und als Tropfkante ausgebildet.
- Hinten ist eine 20 mm Aufkantung. Alle Außenflächen sind mit 320er-Korn geschliffen.
- Die Schalterblende ist mit den Bedien- und Signalelementen zur besseren Erkennung der Schalterstellung schräg zum Bediener ausgerichtet. Der Rücksprung zur Deckplatte verhindert ein Beschädigen der Knebel durch Transportgeräte.
Oberbau:
- Deckplatte mit einem eingelegten und von unten dicht verschweißten, glatten Stahlboden mit reinigungsfreundlichen Eckradien.
- Die Entleerung erfolgt über ein Ablaufrohr Ø36 mm in einen Fettauffangbehälter GN 1/1-65. Der Behälter ist aus der Führung zur Entleerung herausnehmbar.
- Die warmfeste Stahlbratplatte, 305x510 mm, ist glatt, eben und vorn mit einer Querrille und Abwurfschacht versehen. Die Beheizung der Bratzone mit thermostatischer Regelung von 50-260°C erfolgt durch außen liegende Strahlungsheizkörper mit hoher Energie-Effizienz.
Unterbau:
- Offener Unterbau, 340x630x360 mm
- mit einem Ablageboden und den darunter liegenden Anschlussmöglichkeiten oder rückseitigen Grundrahmendurchführungen für die Medieninstallation. Damit kann der Anschluss sowohl von unten als auch von hinten serienmäßig erfolgen
- Der Ablageboden ist dreiseitig 15 mm aufgekantet und vorn abgekantet
- Die geräteseitigen Anschlüsse sind von vorn erreichbar, alle Wartungs- und Servicearbeiten sind ebenfalls von vorn durchführbar.
- Gerät strahlwassergeschützt (Schutzart IPX5), CE-Konformitätserklärung
Aufstellung:
- Aufstellung auf 200 mm hohen verstellbaren Edelstahlfüßen, +/- 20 mm höhenverstellbar
Ausstattung:
- 1 PTFE-Verschlussstopfen (nur für Reinigungszwecke)
- 1 Fettauffangbehälter
- 1 Schaber
Technische Daten:
Anschlusswert: 4,6 kW
Sensible Wärmeabgabe: 1518 W
Latente Wärmeabgabe: 1840 W
Dampfabgabe: 2705 g/h
Abmessungen:
Breite: 400 mm
Tiefe: 706 mm
Höhe inkl.Füße: 900 mm
Typ: AEB 260 oder gleichwertig
Fabrikat: ascobloc oder gleichwertig

Typ: '....................................'
Fabrikat: '...................................'
Menge: 1,000 St

**05.012 Arbeitsschrank mit Flügeltüren**
Arbeitsschrank mit Flügeltüren
Ausführung:
gemäß Ausführungsbeschreibung Verbauten

- mit höhenverstellbaren Zwischenbord
- rechts Schubladenblock 400mm Breite,
2x Rahmenschublade 100mm tief, 1x
Rahmenschublade 200mm tief
Abmessung:
Breite: 1500 mm
Tiefe: 700 mm
Höhe: 900 mm
Typ:
'.............................'
Fabrikat:
'.............................'
Menge: 1,000 St

**05.013 Wandbord 2-etagig**
Wandbord
Ausführung:
- 2-etagig
- höhenverstellbar
- Abdeckung dreiseitig 40mm abgekantet
- Rückseite 40mm aufgekantet
- Konsolen aus CNS
Abmessungen:
Breite: 1200 mm
Tiefe: 400 mm
Höhe: 800 mm

Typ: '................................'
Fabrikat: '.................................'
Menge: 1,000 St

### Titel 06 Ausgabe

**06.001 Speisenausgabewagen**
Speisenausgabewagen
Ausführung:
- Der Speisenausgabewagen ist aus korrosionsbeständigem und hochwertigem Edelstahl gefertigt.
- Die Oberfläche ist mikroliert.
- Spritz- und strahlwassergeschützt (IPX 5)
- Abdeckung mit Profilrand
- Die fugenlos eingeschweißten, tiefgezogenen Warmhaltebecken sind nass oder trocken getrennt voneinander beheiz- und regelbar.
- In die einzelnen Becken ist eine Markierung geprägt, welche der Füllmenge von 4 Litern entspricht.
- Um die Becken läuft ein Profilrand.
- Die Nummerierung der Becken ist in die Abdeckung geprägt. Die Becken sind an der Unterseite mit einem, gegen unbeabsichtigtes öffnen gesicherten, Ablasshahn ausgestattet.
- speziell für den Einsatz an einer Anfahrwand konzipiert
- Das Bedienfeld liegt mit Ein/Aus-Schalter, Kontrollleuchte, Spiralkabel, Blindsteckerbuchse und Temperaturregler an der Längsseite
- Der Temperaturregler sichert die stufenlose Temperatureinstellung je Becken
- Längsseitig ist ein CNS-Sicherheits-Schiebegriff mit seitlichen Stoßschutzelementen aus Kunststoff (Polyamid) angebracht
- Das offene Untergestell besitzt vier stabile Vierkantrohre, dazwischen eingeschweißt ein abgekantetes Ablagebord
- Fahrbar ist der Wagen mittels rostfreien Kunststoffrollen (4 Lenkrollen, davon 2 mit Feststeller mit 125 mm Ø)
- Massive Stoßecken aus Kunststoff (Polyamid) an allen vier Ecken schützen vor Beschädigung
Technische Daten:
Werkstoffe: 1.4301 / 1.4016
Gewicht: 48 kg
Kapazität: 3 Warmhaltebecken
Warmhaltebecken: für GN 1/1-200 oder deren Unterteilung
Temperatur von +30°C bis +95 °C regelbar
Anschlusswert: 220-240V / 50Hz / 2,1 kW
Abmessungen:
Breite: 1241 mm
Tiefe: 749 mm
Höhe: 933 mm
Typ:
'..............................'
Fabrikat:
'..............................'
Menge: 2,000 St

**06.002 Tellerspender**
Tellerspender
Ausführung:
- Der Spenderkorpus ist aus korrosionsbeständigem und hochwertigem Edelstahl gefertigt
- Die Oberfläche ist mikroliert
- Der Korpus ist doppelwandig und isoliert
- Der Tellerspender ist mit einer quadratischen Tellerröhre ausgestattet. Die Tellerröhre verfügt über eine besonders flache Stapelplattform, die verkantsicher geführt wird. Mithilfe von vier rilsanbeschichteten Tellerführungsstäben lässt sich diese über ein Lochraster am Boden flexibel und ohne Werkzeug auf unterschiedliche Tellergrößen und Tellerformen einstellen. In der Tellerröhre können beispielsweise runde Teller mit einem Durchmesser von 18 - 33 cm, sowie eckige Teller bis maximal 28 x 28 cm gestapelt werden.
- Die Tellerführungsstäbe ragen über die Abdeckung des Spenders hinaus. Dadurch können mehr Teller sicher transportiert und abgestapelt werden und die Geschirrteile werden auch nach dem Abnehmen der Abdeckhauben sicher geführt.
- Zur einfachen Reinigung des Spenders sowie zum einfachen und ergonomischen Einstellen der Federspannung ist die Tellerröhre komplett aus dem Spender entnehmbar.
- Durch Ein- bzw. Aushängen der Zugfedern kann die Federspannung entsprechend dem Stapelgut reguliert werden, um eine gleichbleibende Ausgabehöhe zu gewährleisten.
- Der Tellerspender ist mit einem Heizelement aus CNS 18/10 ausgestattet. Der Temperaturregler sichert die stufenlose Temperatureinstellung der Heizung. Der Tellerspender verfügt zudem über einen Eco-Regelbereich. Innerhalb dieses Regelbereichs können mittlere Geschirrtemperaturen am energieeffizientesten gehalten werden.
- Die Bedienelemente und das Spiralkabel liegen vertieft in der stirnseitigen Schalterblende, um Beschädigungen zu vermeiden.
- Bedienseitig ist ein CNS-Sicherheits-Schiebegriff mit seitlichen, robusten Stoßschutzelementen aus Kunststoff angebracht, welcher auch zum Schutz der Bedienelemente dient. Mit einem Rohrdurchmesser von 28 mm ermöglicht dieser ein ergonomisches Schieben des Spenders.
- Eine im Lieferumfang enthaltene Abdeckhaube aus transparentem Kunststoff (Polycarbonat) verringert den Wärmeverlust und verhindert die Verschmutzung des Geschirrs.
- Der Spender ist fahrbar mittels rostfreien Kunststoffrollen (4 Lenkrollen, davon 2 mit Feststeller, Rollendurchmesser 125 mm).
- Robuste Stoßecken aus Kunststoff an allen vier Ecken d
Technische Daten:
Werkstoffe: 1.4301 / 1.4016
Gewicht: ca. 45 kg
Max. Zuladung: 80 kg
Kapazität: ca. 80 Teller (abhängig von der
Stapelhöhe)
Geschirrmaße: Rund: Ø 18-33 cm
Eckig: max. 28x28 cm
Anzahl Röhren: 1
Abdeckhaube: Polycarbonat
Stapelhöhe mit
Abdeckhaube: 800 mm
Stapelhöhe ohne
Abdeckhaube: 785 mm
Temperaturbereich: Temperatur von +30°C bis
+110°C regelbar
Anschlusswert: 220-240 V / 50 Hz / 0,9 kW
Schutzart: IPX5
Emissionen: Der arbeitsplatzbezogene
Schallpegel des Geräts ist kleiner
als 70 dB(A)
Abmessungen:
Länge: 680 mm
Breite: 520 mm
Höhe: (inkl. Tellerführungen) 1030 mm
Höhe: (inkl. Abdeckhaube) 1080 mm
Arbeitshöhe: 900 mm

Typ:
'............................... ...'
Fabrikat: '...................................'
Menge: 2,000 St

**06.003 Übergabebord**
Übergabebord
Ausführung:
Aufmaßposition
Sonderbau

- Aufsatz aus Rechteckrohrstehern 30x30 mm,Steher senkrecht 400 mm hoch, dann rechtwinklig in waagrechten Träger übergehend, Rohre auf Gehrung geschnitten und sauber verschweißt.
- Steher senkrecht mit Manschette auf die bauseitige Anfahrwand montiert
- Darunter senkrechter Hustenschutz bis auf 20 mm über der Oberplatte der Anfahrwand geschlossen.
- Glasscheiben aus VSG, 8 mm stark
Abmessungen:
Breite: 3165 mm
Tiefe: 300 mm
Höhe: 400 mm

Typ:
'............................... ...'
Fabrikat: '...................................'
Menge: 1,000 St

**06.004 Besteck- und Tablettwagen, hohe Ausführung**
Besteck- und Tablettwagen
Ausführung:
- für Transport und Bereitstellung von Tabletts und Besteckteilen
- hohe Ausführung
- Bauweise offen, einteilig
- Stabile und hygienische Konstruktion aus Edelstahl. Rahmenkonstruktion aus Rundrohr mit pultförmigem Kunststoffaufsatz
- 4 Edelstahl-Besteckbehälter GN 1/4-150 mit beweglichem Hustenschutz
- Im unteren Rahmenbereich ein fest eingeschweißtes, schalldämmend unterfüttertes Bord für die zu transportierenden EN- bzw. GN-Tabletts
- 4 Abweiserrollen aus Polyethylen dienen als Anfahrschutz,
- Wagen fahrbar auf 4 Lenkrollen, 2 mit Totalfeststellern, Ø 125 mm, mit Zapfenbefestigung.
Technische Daten:
Nutzmaß: 605 × 380 mm Bordmaß
Kapazität: 100 × Tablett EN/GN 1/1 + 4 × GN 1/4-150
Einschubart: Quer
Tablett-Stapelhöhe: 640 mm
Gewicht: 17.5 kg
Abmessungen:
Breite: 700 mm
Tiefe: 475 mm
Höhe: 1300 mm
Typ:
'............................... ...'
Fabrikat:
'...................................'
Menge: 2,000 St

### Titel 07 Spülbereich

**07.001 Servierwagen**
Servierwagen
Ausführung:
- Standardausführung mit tiefgezogenen Ablageborden
- in stabiler, selbsttragender und hygienischer Konstruktion aus hochwertigem Edelstahl
- Rundrohrrahmen Ø 25 mm mit 4 fest eingeschweißten, tiefgezogenen Borden 800 × 500 mm mit 10 mm hohem Profilrand, schalldämmend unterfüttert, hygienisch um 35 mm abgekantet und nach innen gefalzt, in reinigungsfreundlicher Ausführung
- Beidseitige, in den Rohrrahmen integrierte Schiebebügel
- 4 Abweiserrollen aus Polyethylen dienen als Anfahrschutz, schützen sowohl den Wagen rundum als auch bauseitige Wände vor Beschädigungen
- Wagen fahrbar auf 4 Lenkrollen, 2 mit Totalfeststellern, Ø 125 mm, mit Zapfenbefestigung.
Technische Daten:
Rastermaß: 278 mm lichtes Maß von Bord zu Bord
Flächenbelastung: 65 kg/m²
Höhe oberes Bord: 1164 mm
Nutzlast: 150 kg
Hauptbauweise: offen
Gewicht: 26.04 kg
Abmessungen:
Breite: 895 mm
Tiefe: 595 mm
Höhe: 1265 mm
Typ:
'............................... ...'
Fabrikat:
'...................................'
Menge: 2,000 St

**07.002 Putzmittelschrank**
Putzmittelschrank
Ausführung:
gemäß der Ausführungsbeschreibung Verbauten

- mit Flügeltür, absperrbar
- Türanschlag links
- fest eingeschweißtem Boden
- mit 4 Zwischenböden
- Aufstellung: auf 150 mm hohen Füßen
- Material:  CNS
Abmessungen:
Breite: 600 mm
Tiefe: 700 mm
Höhe: 1950 mm
Typ:
'....................................'
Fabrikat:
'...................................'
Menge: 1,000 St

**07.003 Handwaschbeckenausgußkombination**
Handwasch-Ausgussbecken-Kombination sensorgesteuert wandhängend
Ausführung:
- Handwasch- und Ausgussbecken sind aus platz-sparenden Gründen übereinander angeordnet. Bestehend aus einer kompakten, selbsttragenden Bauweise, auf vier längsnahtgeschweißten Vierkantrohrfüßen (je 40x40x1,25 mm) stehend.
- Beide Becken sind mit dreiseitigen CNS-Blenden versehen, wobei die schräg angeordnete Verkleidung des Waschbeckens abnehmbar ist. Die Becken sind im Einstückverfahren tiefgezogen und naht- und fugenlos in die Abdeckung eingeschweißt. Die Abdeckungen sind dreiseitig 50 mm abgekantet. Das Handwaschbecken ist hinten 50 mm aufgekantet mit Umschlag nach außen. Das Ausgussbecken ist umlaufend mit einem erhöhten Profilrand (Schwall-rand) versehen.
- mit Stopfen-Überlaufventilen 1 1/2" und mit einem Auflagerost aus stabilem Kunststoff (Material: ASA)
- Das Handwaschbecken ist mit einer berührungslosen Armatur 1/2" versehen. Die Temperatur ist mittels seitlich angeordnetem Hebel individuell von kalt bis warm einstellbar. Der Trafo wird im Unterbereich mit Netzanschluss von 230 V/ 50 HZ und entsprechendem Anschlußkabel eingebaut.
- Armaturen mit Rückflussverhinderer gegen Zirkulation zwischem Kalt- und Warmwasser
- manuell regelbare Einhebel-Mischbatterie 1/2" für das Ausgussbecken
- mit Anschlußmaterial und Siphon
Technische Daten:
Material: CNS
Elektr.Anschlusswert: 230V/ 50 HZ
Abmessungen:
Breite: 500 mm
Tiefe: 700 mm
Höhe: 900/570 mm
Beckengröße:
Breite: 340 mm
Tiefe: 240 mm
Höhe: 150 mm
Breite: 370 mm
Tiefe: 340 mm
Höhe: 150 mm

Typ: '....................................'
Fabrikat: '...................................'
Menge: 1,000 St

**07.004 Seifenspender**
Seifenspender
Ausführung:
- Seifenspender
- Füllmenge 1 Liter
- Edelstahlgehäuse incl. Nachfüllbehälter
Abmessungen:
Breite: 93 mm
Tiefe: 155 mm
Höhe: 305 mm
Typ:
'....................................'
Fabrikat:
'...................................'
Menge: 1,000 St

**07.005 Desinfektionsmittelspender**
Desinfektionsmittelspender
Ausführung:
- Spender
- Füllmenge 1 Liter
- Edelstahlgehäuse incl. Nachfüllbehälter
Abmessungen:
Breite: 93 mm
Tiefe: 155 mm
Höhe: 305 mm
Typ:
'....................................'
Fabrikat:
'...................................'
Menge: 1,000 St

**07.006 Handtuchspender**
Handtuchspender
Ausführung:
- Füllmenge 250-500 Stk. je nach Handtuchqualität
- Edelstahlgehäuse geschliffen
Abmessungen:
Breite: 275 mm
Tiefe: 105 mm
Höhe: 356 mm
Typ:
'....................................'
Fabrikat:
'...................................'
Menge: 1,000 St

**07.007 Abfallbehälter**
Abfallbehälter
Ausführung:
- Volumen 50 L
- aus Edelstahl hochglanz poliert
- mit 2 Griffen und 1 Deckel mit Fallgriff
- 5 festgeschweißte, gummibereifte Räder Ø 75 mm
Abmessungen:
Breite: 400 mm
Tiefe: 400 mm
Höhe: 495 mm
Typ:
'.............................'
Fabrikat:
'.............................'
Menge: 2,000 St

**07.008 Zulauftisch mit Becken**
Zulauftisch mit Becken
Ausführung:
gemäß Ausführungsbeschreibung Verbauten

- mit profilintegr. Spritzblech und 3-seit. Korbführungsprofil,
integr.Gefälle zur Maschine
- mit Becken 600 x 450 x 300 mm
- Tischposition links
- Unterbau vorne offen für Mülleimerunterfahrung
- Material Chromnickelstahl
Abmessungen:
Breite: 1600 mm
Tiefe: 742 mm
Höhe: 900 / 1200 mm

Typ:
'............................... ...'
Fabrikat: '...................................'
Menge: 1,000 St

**07.009 Korbbord**
Korbbord
Ausführung:
- aus CNS 18/10
- für Wandmontage inkl. 2 Konsolen
- mit Ablaufrinne und Ablauf rechts
- für Gläser und Tassenkörbe max. 500 x 500 mm
- 3 seitig 40 mm aufgekantet
- Rückwand 225 mm aufgekantet
Abmessung:
Breite: 550 mm
Tiefe: 450 mm
Typ:
'.............................'
Fabrikat:
'.............................'
Menge: 1,000 St

**07.010 Stand-Geschirrspülbrause**
Stand-Geschirrspülbrause
Ausführung:
- Standmischbatterie mit Schwenkauslauf
- verchromte Stahlfeder
- Batterieoberteile mit Rückschlagkegel
- keine Rücksaugmöglichkeit von Schmutzwasser in die Trinkwasserleitung
- Rückflussverhinderer gegen Zirkulation zwischem Kalt- und Warmwasser
- Thermostat-Standmischbatterie 2 Säulen
- Handbrause mit Metallbrausekopf
- Wandhalter mit flexiblem Abstand 35 mm - 165 mm
- verchromt
Technische Daten:
Auslauflänge/höhe S-Auslauf 250 / 470 mm
Auslaufhöhe Brause: 600 mm
Durchflussmenge Auslauf: 30 /min
Durchflussmenge Brause: 14 l/min
Abstandsmaß: 150 mm
Tischbohrung Ø: 22 mm
Standanschluss: 1/2"
Abmessungen:
Breite: 200 mm
Tiefe: 525 mm
Höhe: 1250 mm

Typ: '.............................'
Fabrikat: '.............................'
Menge: 1,000 St

**07.011 Haubenspülmaschine**
Haubenspülmaschine
Ausführung:
- Feinfiltersystem hält die Waschlauge permanent sauber
Das weiterentwickelte Feinfiltersystem reinigt das Schmutzwasser in nur drei Schritten und reduziert dadurch den Reinigerverbrauch um bis zu 35 %.
- Grobschmutz und Speisereste werden im Siebkorb aufgefangen und können nicht in den Tank gelangen.
- Feinschmutz wird abgeleitet, nach 10 Sekunden wird der gesammelte Feinschmutz aus der Maschine geleitet. Waschung erledigt den Rest Während der Waschung wird der restliche Feinschmutz gesammelt und abgepumpt.
- Das System säubert sich beim Abpumpen selbständig, wodurch die manuelle Reinigung entfällt.
- Sieb Einsatzkontolle prüft, ob Tankabdecksieb und Feinfilter richtig eingesetzt sind. Die Pumpe wird vor Scherben und kleinem Besteck geschützt. Schmutz wird zurückgehalten.
- mit Stärke Abbau-Programm
Das Stärke-Abbau-Programm garantiert glänzendes Geschirr
- mit Abluft-Energiespeicher
Dieser reduziert erheblich den Energieverbrauch. Durch die
allseitig geschlossene Haube verbleibt der heiße Wrasen im
System und wird nicht an den Raum abgegeben. Somit kann
die gespeicherte Wärmeenergie erneut genutzt werden.
- Wärme - und Schallisolierte Haube. Auch während des Betriebs bleibt die vorhandene Wärme im System enthalten. Das Spülwasser kühlt sich an den 15 mm stark isolierten Wänden der Haube nicht ab.
- Ein-Knopf-Bedienung in Kombination mit farbigem Touchscreen
Die Touchsteuerung vereinfacht die Handhabung der
Maschine um ein Vielfaches und zeigt alle wichtigen
Informationen im Display mittels Text und Symbolen an.
Programme können problemlos ausgewählt werden.
Einstellungen sind einfach durchzuführen.
Alle wichtigen Informationen sind auf einen Blick abrufbar.
Die Haubenspülmaschine zeigt den Fortschritt des Programms an.
- Füllstandsanzeige
Durch Einsatz der Sauglanzen für Reiniger und Klarspüler
überwacht die Füllstandsanzeige den Inhalt externer
Chemiekanister.
- mit integrierte Wasserenthärtung
Schützt vor Verkalkung und steigert die Lebensdauer.
Die integrierbare Wasserenthärtung entfernt härtebildende
Mineralien aus dem Wasser. Dadurch werden
Kalkablagerungen verhindert
- Clip-in-Wasch und Klarspülarme
beide Wasch- und Klarspülarme verfügen über ein System
mit der diese nur mit einem Handgriff entnommen und
eingesetzt werden können.
- mit USB-Schnittstelle zur Datendokumentation
Temperatur, Fehlermeldungen und die gewählten
Programme werden permanent überwacht und dokumentiert
durch die Steuerung
- Für den unkomplizierten Download der Betriebs- und Hygieneparameter verfügt die Haubenmaschine über eine USB-Schnittstelle, um alle relevanten Daten auf einem externen Speichermedium sichern zu können.
- mittels Herstelleresitiger App hat man die Möglichkeit, 5 Jahre lang kostenfrei eine umfassende Übersicht über den aktuellen Status der Spülmaschine zu erhalten. Dazu zählen bevorstehende Wartungsintervalle, die aktuellen Betriebskosten oder die Chemieverbräuche
Alle Funktionen im Überblick:
Maschinenstatus
Fehlermeldungen
Betriebskostenrechner
Hygieneinformationen
Ereignisprotokoll
Auslastung
Ausstattung:
inkl. Zu- und Ablaufschlauch
inkl. Rücksaugverhinderer
inkl. Flüssigreiniger-Dosierpumpe
inkl. Klarspülmittel-Dosierpumpe
inkl. Klarspülpumpe
ínkl. Ablaufpumpe
inkl. Anschlusskabel (400 V-Anschluss)
inkl. eingebaute Wasserenthärtung
inkl. Sauglangen für Reiniger und Klarspüler
1 Tellerkorb
1 Universalkorb
1 Besteckkorb mit 8 Boxen
Technische Daten:
Bauart Tischanschlussfähige Korbdurchschubmaschine
Spülart Eintank-Spülmaschine mit integrierter Wasserenthärtung
Maschinen-Höhe bei
geöffneter Haube 1995 mm
Einschubhöhe 440 mm
Korbmaß 500 x 500 mm
Leistungen:
Programmdauer 60 / 90 / 180 sec. und Sonderprogramme
Spülleistung bis zu 60 Körbe/h, 1080 Teller/h, 2160 Gläser/h
Tankinhalt 23 l
Frischwasserverbrauch/
Korb/Spülgang 2 l
Ablaufschlauch 2.000 mm Ȱ ID20/AD25
Zulaufschlauch 2.000 mm Ȱ R 3/4"
Fließdruck 0,8 - 10 bar
Max. Zulauf-Temperatur 60°C
Erforderlicher
Wasserdurchsatz 5 l/min
Länge - Anschlusskabel 2.500 mm
Länge - Ansaugschlauch
für Flüssigreiniger 2.000 mm
Länge - Ansaugschlauch
für Klarspüler 2.000 mm
Anschlusswerte:
Beheizungsart Elektrisch, 400 V-Anschluss
Tankheizung
werkseitig 2.5 kW
Erhitzerleistung 6,2 kW
Gesamtanschlusswert 7,1 kW
Absicherung 3x16 A
Pumpenleistung 0,7 kW
Nennspannung 400/50/3 N
Abmessungen:
Gesamtbreite: 713 mm
Maschinen-Breite: 635 mm
Gesamt-Tiefe: 815 - 915 mm
Maschinen-Tiefe: 742 mm
Maschinen-Höhe: 1510 mm

Typ: '.............................'
Fabrikat: '.............................'
Menge: 1,000 St

**07.012 Ablauftisch**
Ablauftisch
Ausführung:
gemäß Ausführungsbeschreibung Verbauten

- mit profilintegr. Spritzblech und 3-seit. Korbführungsprofil,
integr.Gefälle zur Maschine
- Tischposition rechts
- Unterbau mit Bodenbord
- Material Chromnickelstahl
Abmessungen:
Breite: 1200 mm
Tiefe: 742 mm
Höhe: 900 / 1200 mm

Typ:
'............................... ...'
Fabrikat: '...................................'
Menge: 1,000 St

### Titel 08 Sonstiges

**08.001 Kontrolle Ausführungsunterlagen**
Kontrolle Ausführungsunterlagen

- Kontrolle der Ausführungsunterlagen
- Index für erforderliche Korrekturen
Menge: 1,000 St

**08.002 Fertigungszeichnungen**
Fertigungszeichnungen für folgende Ansichten

- für Warenannahme  Wandansicht A
- für Lagern  Wandansichten B
- für Vorbereitung  Wand ansicht C
- für Warme Küche  Wandansicht D
- für Ausgabe  Wandansicht E
- für Spülbereich  Wandansichten F
Menge: 1,000 St

### Titel 09 Stundenlohnleistungen

**09.001 Facharbeiter**
Für eventuell erforderliche Arbeiten, die nicht im Leistungsverzeichnis erfaßt sind und nur auf ausdrückliche Anweisung zur Ausführung kommen, werden gerechnet für Facharbeiter.
Menge: 5,000 h

**09.002 Helfer**
wie vor, jedoch:
für Helfer
Menge: 5,000 h
